# LV CLimbingMOUNT
Leistungsbeschreibung (GAEB DA XML 3.2, DA81)
Währung: EUR
Auftragsnummer: 00ClimbingMOUNT
Auftraggeber: n/a Ansprechpartner n/a, Telefon n/a, Fax n/a, E-Mail n/a
Erstellt mit: BPS Software, BPS Bau, 21.04.2026

## 00ClimbingMOUNT LV CLimbingMOUNT

### 01 Vorleistungen

**01.10 Statische Berechnung**
Leistungsbeschreibung: Erstellen einer vollständigen statischen Berechnung für das ClimbingMOUNT-System einschließlich:
- Schnittgrößenermittlung für wandhängende GFK-Kletterhilfen
- Befestigungsnachweis für alle Systemkomponenten:
- Verbindungsmittel und Befestigungselemente
- Vertiko Abstandshalter mit M12 Innengewinde
- Wandhalter für verschiedene Untergründe
- Lastannahmen für Eigengewicht, Pflanzenlasten und Windlasten
- Tragfähigkeitsnachweis nach DIN EN 1991-1-4
- Wandhängendes System ohne Fundamentierung
- Geringes Eigengewicht durch GFK-Konstruktion
- Geeignet für Neubau und Sanierung
Übergabe: Prüffähige statische Berechnung mit Positionsplan
Menge: 1,000 psch

**01.20 Konstruktionsplanung**
Leistungsbeschreibung: Erarbeitung der Konstruktionsplanung für das Vertiko ClimbingMOUNT-System auf Grundlage der Ausführungsplanung:
- Detailplanung aller Übergabe- und Anschlusspunkte
- Schnittstellenklärung mit angrenzenden Gewerken
- Konfektionierung und Mengenermittlung sämtlicher Bauteile
- Montageplanung nach Abschluss der Fassadenarbeiten auf Carrier-Profil
- Planprüfung innerhalb von 14 Tagen nach Planübergabe
- Ausführungspläne als DWG-Dateien (2D)
- Aufmaßpläne, Grundrisse, Ansichten, Schnitte
- Wandaufbauten mit Materialspezifikation und Tragfähigkeitsangaben
Koordinationshinweise: Übergabepunkte und Schnittstellen angrenzender Gewerke sind frühzeitig abzustimmen. Planänderungen nach Freigabe werden separat vergütet.
Menge: 1,000 psch

### 02 Kletterhilfen für bodengebundene Begrünung

**02.10 ClimbingMOUNT Ranksystem**
Leistungsbeschreibung: Lieferung und fachgerechte Montage des ClimbingMOUNT-Systems.
Systemkomponenten:
Befestigungssystem:
- Thermoanker mit M12 Anschlussgewinde, max. Länge 300 mm
- Injektionsmörtel und Siebhülse aus Metall
- Vertiko Abstandshalter mit M12 Innengewinde, Länge 150 mm
- Inklusive erforderlichem Befestigungsmaterial
- Anpassung an projektspezifischen Wandaufbau
- Material: Glasfaserverstärkter Kunststoff (GFK)
- Ausführung: Speziell für Schlingpflanzen optimiert
- Verbindung: Steckverfahren für einfache Montage
- Steckverbinder: Bei Bedarf zusätzlich verfügbar
- Leichtgewicht: Ideal für Bestandssanierung und schwierige Untergründe
- UV-beständig: Langlebige GFK-Konstruktion
- Wartungsfrei: Keine Korrosion, keine Nachbehandlung
- Flexibel: Modulares Stecksystem für individuelle Anpassungen
- Schnelle Montage: Einfache Verbindungstechnik
- Tragende Konstruktion: [Angabe erforderlich] cm
- Dämmung: [Angabe erforderlich] cm
- Luftschicht: [Angabe erforderlich] cm
- Fassadenbekleidung: [Angabe erforderlich] cm
- Windlastklasse: [projektspezifisch zu definieren]
- Dämmstärke bis max. 200 mm überbrückbar
- Geeignet für Vollsteinmauerwerk
- Pflanzenlastklasse 1-4 nach FLL-Richtlinien
- Brandschutzklasse: B1 nach DIN 4102
Montage: Ausführung entsprechend Herstellervorgaben. Anzahl und Abstände gemäß Ausführungsplan Fassadenbegrünung.
Menge: 1,000 m²

### 03 Pflanzquartier für Kletterpflanzen

**03.10 Mauerschutz**
*** Bedarfsposition ohne GB
Leistungsbeschreibung: Lieferung und Verlegung einer Grundmauerschutzbahn als Schutz erdberührter Bauteile:
Material:
- Noppenbahn aus HDPE mit Vlieskaschierung
- Noppenhöhe: ca. 8 mm
- Farbe: braun
- Druckfestigkeit: ca. 250 kN/m²
ührung:
- Verlegung auf Perimeterdämmung an Kellerwänden
- Oberer Abschluss mit Abdeckschiene 4 cm über Geländeoberkante
- Ausführung nach Herstellervorgaben
Menge: 1,000 m

**03.20 Bodenquartier herstellen**
*** Bedarfsposition ohne GB
Leistungsbeschreibung: Herstellung von Pflanzquartieren für bodengebundene Kletterpflanzen:
Untersubstrat (Tragschicht):
- Korngestuft 0/16 mm nach FLL-Empfehlungen Bauweise 2
- Verdichtung auf 95% DPr
- Schichtdicke: 55-60 cm (verdichtet)
- Tragfähigkeit: EV 45-60 MN/m²
- Schlämmkorngehalt < 10 Masse-%
- Sandkorngehalt ca. 38 Masse-%
- Gesamtporenvolumen ca. 45 Vol.-%
- Wasserdurchlässigkeit kf: 0,004 cm/s
- pH-Wert: 6,0-8,5
- Salzgehalt < 2,0 g/l
- Organische Substanzen < 2 Masse-%
- Korngestuft 0/16 mm
- Schichtdicke: 30-35 cm
- Gesamtporenvolumen ca. 64 Vol.-%
- Wasserdurchlässigkeit: ca. 2,8 x 10⁻⁵ m/s
- pH-Wert: 6,0-8,0
- Organische Substanzen ca. 3,8 Masse-%
Ausführung: Lagenweiser Einbau und Verdichtung. Herstellung eines höhengerechten Pflanzplanums in Abstimmung mit der Bauleitung.
Menge: 1,000 m

**03.30 Spritzschutz**
Leistungsbeschreibung: Herstellung eines Spritzschutzes entlang der Gebäudewand:
- Breite: [projektspezifisch] cm
- Kiesschicht 16/32 mm, Dicke 10 cm
- Wasserdurchlässiges Filtervlies als Trennlage
- Lieferung und fachgerechter Einbau
Menge: 1,000 m

**03.40 Kletterpflanzen liefern und pflanzen**
Anforderungen:
- Pflanzen entsprechend Pflanzliste
- Qualität nach Gütebestimmungen BdB
- Pflanzenpass erforderlich
- Abnahme durch Bauleitung bei Anlieferung
- Zwischenlagerung: einschlagen und wässern
Ausführung:
- Transport zum Pflanzquartier
- Fachgerechte Pflanzung nach DIN 18916
- Angießen nach Pflanzung
- Triebe entwirren und in Kletterhilfe einbinden
- Haupttriebe bogenförmig führen (keine Zugbelastung)
Menge: 1,000 St

**03.40 Unterpflanzung liefern und pflanzen**
Anforderungen:
- Stauden entsprechend Pflanzliste
- Qualität nach Gütebestimmungen ZVG/BdS
- Pflanzenpass erforderlich
- Abnahme durch Bauleitung
Ausführung:
- Transport und fachgerechte Pflanzung
- Angießen nach Pflanzung
- Ausführung nach DIN 18916
Menge: 1,000 St

**03.50 Fertigstellungspflege**
Leistungsumfang: Fertigstellungspflege nach DIN 18916 über eine Vegetationsperiode bis zum abnahmefähigen Zustand:
- Unkrautentfernung und Bodenlockerung
- Schnittmaßnahmen nach Bedarf
- Triebe nachbinden und führen
- Bewässerung bei Trockenheit
- Nachpflanzungen bei Ausfällen
Pflegegänge: [Anzahl projektspezifisch festlegen] Pflegefläche: [Angabe in lfm Pflanzstreifen und m² Fassadenfläche]
Menge: 1,000 psch
